# Pulsador Sigma21, referencia 115.884.SI.1 de Geberit. Para doble descarga, color metálico cromado: cromado, blanco - de Geberit

- Propiedad del archivo: CONSTRUNARIO
- Formato: FIEBDC-3/2012
- Programa: Construnario Versión 3.51
- Fecha de los precios: 14/03/2024
- Divisa: EUR

**115884SI1** u Pulsador Sigma21, referencia 115.884.SI.1 de Geberit. Para doble descarga, color metálico cromado: cromado, blanco - de Geberit
Precio: 319.20
Pulsador Sigma21, referencia 115.884.SI.1 de Geberit. Para doble descarga, color metálico cromado: cromado, blanco Fuerza de accionamiento < 20 N Aplicaciones Para el accionamiento de la descarga en cisternas empotradas Geberit Sigma Propiedades Accionamiento frontal Varillas de accionamiento aisladas acústicamente, ajuste rápido sin herramientas Código EAN: 4025416793397
