# Pulsador Sigma50, referencia 115.671.DW.2 de Geberit, color metálico cromado negro: cromado negro, negro - de Geberit

- Propiedad del archivo: CONSTRUNARIO
- Formato: FIEBDC-3/2012
- Programa: Construnario Versión 3.51
- Fecha de los precios: 14/03/2024
- Divisa: EUR

**115671DW2** u Pulsador Sigma50, referencia 115.671.DW.2 de Geberit, color metálico cromado negro: cromado negro, negro - de Geberit
Precio: 559.10
Para doble descarga
