# Tapa ciega serie Sigma, referencia 115.766.00.1 de Geberit, personalizable - de Geberit

- Propiedad del archivo: CONSTRUNARIO
- Formato: FIEBDC-3/2012
- Programa: Construnario Versión 3.51
- Fecha de los precios: 14/03/2024
- Divisa: EUR

**115766001** u Tapa ciega serie Sigma, referencia 115.766.00.1 de Geberit, personalizable - de Geberit
Precio: 142.30
Aplicación: • Para cubrir el registro con las cisternas empotradas Geberit Sigma. Suministro: • Marco de sujeción. • Patas fijación marco. Código EAN: 4025416355236
