# Mecanismo de alimentación Geberit serie 380, conexión de suministro lateral, 3/8", unión de latón: H'=24.3cm - de Geberit

- Propiedad del archivo: CONSTRUNARIO
- Formato: FIEBDC-3/2012
- Programa: Construnario Versión 3.51
- Fecha de los precios: 14/03/2024
- Divisa: EUR

**240705001** Mecanismo de alimentación Geberit serie 380, conexión de suministro lateral, 3/8", unión de latón: H'=24.3cm - de Geberit
Precio: 37.50
Mecanismos de descarga y de alimentación
