# Pulsador a distancia Geberit diseño rectangular, referencia 116.051.KA.1. Neumático, para doble descarga, pulsador empotrado - de Geberit

- Propiedad del archivo: CONSTRUNARIO
- Formato: FIEBDC-3/2012
- Programa: Construnario Versión 3.51
- Fecha de los precios: 14/03/2024
- Divisa: EUR

**116051KA1** u Pulsador a distancia Geberit diseño rectangular, referencia 116.051.KA.1. Neumático, para doble descarga, pulsador empotrado - de Geberit
Precio: 125.40
Pulsador a distancia Geberit diseño rectangular, referencia 116.051.KA.1. Neumático, para doble descarga, pulsador empotrado Fuerza de accionamiento < 22 N Para el montaje empotrado Para cisternas empotradas Geberit Sigma 12 cm Para cisternas empotradas Geberit Omega 12 cm Para cisternas empotradas Geberit Delta de 12 cm Para cisternas empotradas Geberit Kappa 15 cm Para cisternas vistas Geberit AP123 Para cisternas vistas Geberit AP140 Para muebles del baño Código EAN: 4025410747815
