# Sistema de descarga electrónico serie Sigma10, referencia 116.025.KM.1 de Geberit. 230 V c.a., negro/cromado brillante/negro - de Geberit

- Propiedad del archivo: CONSTRUNARIO
- Formato: FIEBDC-3/2012
- Programa: Construnario Versión 3.51
- Fecha de los precios: 14/03/2024
- Divisa: EUR

**116025KM1** u Sistema de descarga electrónico serie Sigma10, referencia 116.025.KM.1 de Geberit. 230 V c.a., negro/cromado brillante/negro - de Geberit
Precio: 832.50
Aplicación • Para el accionamiento automático de la descarga de urinarios. • Para la instalación en elementos de montaje para urinario con accionamiento frontal. • Para la instalación en juego de instalación para urinario. • No adecuado para la instalación en elemento de montaje para urinario Joly con carcasa lateral. • No adecuado para la instalación en elementos de montaje con accionamiento desde arriba. Características • Accionamiento automático de la descarga, controlado por el usuario. • Detección por infrarrojos con supresión de fondo. • Listo para su funcionamiento tras conexión a la red. • Control de fallos de alimentación. • Las funciones pueden ajustarse y consultarse con el mando Geberit Service-Handy. • Descarga automática desactivable mediante el mando Geberit Clean-Handy. • Ajuste dinámico del tiempo de descarga. • Tapa ciega en fundición inyectada de cinc, con pestillo de seguridad. Suministro incluye • Tapa ciega con ventana infrarrojo. • Control por infrarrojos, premontado en marco de fijación. • Fuente de alimentación. • Electroválvula. • Material de fijación. Código EAN: 4025416940616
