# Urinario Geberit Pareo para tapa, con alimentación desde atrás y desagüe hacia atrás: T'=26.5cm, Desagüe'=Hacia atrás, Suministro'= - de Geberit

- Propiedad del archivo: CONSTRUNARIO
- Formato: FIEBDC-3/2012
- Programa: Construnario Versión 3.51
- Fecha de los precios: 14/03/2024
- Divisa: EUR

**236100000** Urinario Geberit Pareo para tapa, con alimentación desde atrás y desagüe hacia atrás: T'=26.5cm, Desagüe'=Hacia atrás, Suministro'= - de Geberit
Precio: 400.40
Urinarios y separadores de urinario
