# Sistema de descarga para urinarios Geberit para urinarios Preda, Selva y Tamina, alimentación autónoma - de Geberit

- Propiedad del archivo: CONSTRUNARIO
- Formato: FIEBDC-3/2012
- Programa: Construnario Versión 3.51
- Fecha de los precios: 14/03/2024
- Divisa: EUR

**243277001** Sistema de descarga para urinarios Geberit para urinarios Preda, Selva y Tamina, alimentación autónoma - de Geberit
Precio: 1140.80
Sistema de descarga para urinarios
