# Mordazas de compresión Geberit Mepla d16-26 mm para ACO 102 - de Geberit

- Propiedad del archivo: CONSTRUNARIO
- Formato: FIEBDC-3/2012
- Programa: Construnario Versión 3.51
- Fecha de los precios: 14/03/2024
- Divisa: EUR

**690180001** u Mordazas de compresión Geberit Mepla d16-26 mm para ACO 102 - de Geberit
Precio: 539.70
Aplicación: • Para herramientas de compresión con compatibilidad Geberit 1. • Para la compresión manual de tubos Mepla. Suministro: • Mordaza de compresión. • Cortatubos Geberit Mepla ø 16–50 mm. • Desbarbador y calibrador. • Geberit Lápiz amarillo. • Geberit Mepla PowerTest. No incluye: • Maletín. Código EAN: 4025416536321
