# Maletín para mordaza compresión Geberit d12 35/d16 50, vacío - de Geberit

- Propiedad del archivo: CONSTRUNARIO
- Formato: FIEBDC-3/2012
- Programa: Construnario Versión 3.51
- Fecha de los precios: 14/03/2024
- Divisa: EUR

**691137001** u Maletín para mordaza compresión Geberit d12 35/d16 50, vacío - de Geberit
Precio: 87.30
Aplicación: - Para un máximo de 6 mordazas de compresión Geberit Mepla o Geberit Mapress de compatibilidad [2] o [3]. - Para el equipamiento adicional con un cortatubos Geberit Mapress o Geberit Mepla hasta d54 como máximo o una tijera Geberit Mepla d16–26. - Para el equipamiento adicional con una herramienta de desbarbado y calibración Geberit Mepla d16–50 o un desbarbador Geberit Mapress d12–54. - Para el equipamiento adicional con material de tamaño reducido BRUNOX ® Turbo-Spray ® de 100 ml, calibre para la profundidad de inserción, lápiz marcador, metro plegable, etc. Código EAN: 4025416929093
