# Juego de collarines de compresión Geberit Mepla [2], d63 mm - de Geberit

- Propiedad del archivo: CONSTRUNARIO
- Formato: FIEBDC-3/2012
- Programa: Construnario Versión 3.51
- Fecha de los precios: 14/03/2024
- Divisa: EUR

**690467002** u Juego de collarines de compresión Geberit Mepla [2], d63 mm - de Geberit
Precio: 973.20
Aplicación: • Para la compresión manual de tubos Mepla. • Para máquinas de compresión con compatibilidad Geberit [2]. Suministro: • Maletín. • Collarín de compresión Mepla ø 63. • Mordaza intermedia ZB_203. • Cortatubos Mepla ø 63 - 75 mm. • Desbarbador Geberit Mepla. • BRUNOX ® Turbo-Spray ®. • Rotulador. Código EAN: 4025416114703
