# Tapón hembra, referencia 3320 de Geberit: d88, 9 - de Geberit

- Propiedad del archivo: CONSTRUNARIO
- Formato: FIEBDC-3/2012
- Programa: Construnario Versión 3.51
- Fecha de los precios: 14/03/2024
- Divisa: EUR

**33220** u Tapón hembra, referencia 3320 de Geberit: d88, 9 - de Geberit
Precio: 68.10
Aplicación - Para aplicaciones sanitarias e industriales. - Para instalaciones de calefacción. - Para El Cierre duradero de tuberías. Características - con indicador de compresión. - Unión No estanca si No está comprimida. Código EAN: 4024723332206
