# Transición Geberit Mapress acero inoxidable con rosca interior y tope de inserción larga, referencia 90934: d'=18mm, Rp'=3/4" - de Geberit

- Propiedad del archivo: CONSTRUNARIO
- Formato: FIEBDC-3/2012
- Programa: Construnario Versión 3.51
- Fecha de los precios: 14/03/2024
- Divisa: EUR

**90934** u Transición Geberit Mapress acero inoxidable con rosca interior y tope de inserción larga, referencia 90934: d'=18mm, Rp'=3/4" - de Geberit
Precio: 17.20
Transición Geberit Mapress acero inoxidable con rosca interior y tope de inserción larga: d'=18mm, Rp'=3/4"
