# Cruce reducido 90° Geberit d76,1-35 - de Geberit

- Propiedad del archivo: CONSTRUNARIO
- Formato: FIEBDC-3/2012
- Programa: Construnario Versión 3.51
- Fecha de los precios: 14/03/2024
- Divisa: EUR

**21128** u Cruce reducido 90° Geberit d76,1-35 - de Geberit
Precio: 209.00
Aplicación: • Para instalaciones de aire acondicionado. • Para sistemas de extinción de incendios por rociadores automáticos de agua. • No adecuado para instalaciones de agua potable. Características: • Galvanizado. • Con indicador de compresión. • Unión no estanca si no está comprimida. Código EAN: 4024723211280
