# Geberit - Juego de conector pieza en T para retorno - DN 15/12 - ø18 mm - de Geberit

- Propiedad del archivo: CONSTRUNARIO
- Formato: FIEBDC-3/2012
- Programa: Construnario Versión 3.51
- Fecha de los precios: 14/03/2024
- Divisa: EUR

**23603** u Geberit - Juego de conector pieza en T para retorno - DN 15/12 - ø18 mm - de Geberit
Precio: 27.20
Aplicación • Para sistemas de rodapié. • Para la calefacción y refrigeración. Propiedades • Indicador de compresión. • No estanca si no está comprimida. • Galvanizado exteriormente. • Junta tórica de CIIR negro. • Manguito de compresión con tapón de protección. Código EAN: 4024723236030
