# Collarines de compresión Geberit en maletín - de Geberit

- Propiedad del archivo: CONSTRUNARIO
- Formato: FIEBDC-3/2012
- Programa: Construnario Versión 3.51
- Fecha de los precios: 14/03/2024
- Divisa: EUR

**691296002** u Collarines de compresión Geberit en maletín - de Geberit
Precio: 1745.70
Aplicación: • Para máquinas de compresión con compatibilidad Geberit [2]. • Para la compresión de accesorios de compresión Mapress. • No adecuado para el empleo con la herramienta de compresión PWH 40. Suministro: • Maletín. • Collarines de compresión Mapress. • Mordaza intermedia Geberit Mapress ZB 203. • Calibre para la profundidad de inserción con rotulador. • BRUNOX ® Turbo-Spray ®. Código EAN: 4025416114710
