# Plancha poliestireno extruido, acabado lateral machihembrado, Thermogreen FMC. Esp: 120 mm. L: 1,25. A: 0,6. RD (m2·K/W): 3,75

- Propiedad del archivo: CONSTRUNARIO
- Formato: FIEBDC-3/2012
- Programa: Construnario Versión 3.51
- Fecha de los precios: 27/02/2024
- Divisa: EUR

**PA10506a** m2 Plancha poliestireno extruido, acabado lateral machihembrado, Thermogreen FMC. Esp: 120 mm. L: 1,25. A: 0,6. RD (m2·K/W): 3,75
Precio: 28.08
Plancha poliestireno extruido, acabado lateral machihembrado, Thermogreen FMC. Esp: 120 mm. L: 1,25. A: 0,6. RD (m2·K/W): 3,75 ___ m2 aislamiento térmico de cerramiento vertical en cámara, mediante planchas rígidas de espuma de poliestireno extruido (XPS) THERMOGREEN MC, de ___ mm de espesor, con una conductividad térmica ___ W/m·K; resistencia térmica ___m2·K/W; clasificación de reacción al fuego Euroclase E, según la norma UNE EN 13501-1 y código de designación: XPS-EN13164-T1-CS(10Y)250-WL(T)0,7–DS(70,90)-DLT(2)5–TR200 THERMOGREEN MC es una plancha de poliestireno extruido (XPS) de estructura celular cerrada utilizada como aislante térmico. Se presenta en forma de planchas de 1250x600 mm, de superficie lisa y acabado lateral machihembrado. CAMPO DE APLICACIÓN RECOMENDADO: ? Aislamiento de fachada con cámara de aire (panel corto). CARACTERÍSTICAS TÉCNICAS: THERMOGREEN MC es un aislante térmico conforme a la norma UNE EN 13164.
