# Adhesivo cementoso de ligantes mixtos, Pegoland® Porcelánico Flexible C2 TE de Grupo Puma. 25 Kg. Blanco - de Puma

- Propiedad del archivo: CONSTRUNARIO
- Formato: FIEBDC-3/2012
- Programa: Construnario Versión 3.51
- Fecha de los precios: 29/02/2024
- Divisa: EUR

**100010PUM** u Adhesivo cementoso de ligantes mixtos, Pegoland® Porcelánico Flexible C2 TE de Grupo Puma. 25 Kg. Blanco - de Puma
Precio: 11.18
Adhesivo cementoso de ligantes mixtos, con deslizamiento reducido y tiempo abierto ampliado, para la colocación de pavimentos interiores y exteriores, revestimientos interiores y zócalos exteriores. Especialmente recomendado para la colocación de rectificados y pavimento nuevo sobre pavimento ya existente. Para el encolado de todo tipo de piezas cerámicas, gres porcelánico, piedra natural, granito y mármol. Código EAN: 8429340100010
