# Adhesivo cementoso fluido de endurecimiento rápido para la colocación de pavimentos, Pegoland® Fast Fluido C2 FE de Grupo Puma. 25 Kg - de Puma

- Propiedad del archivo: CONSTRUNARIO
- Formato: FIEBDC-3/2012
- Programa: Construnario Versión 3.51
- Fecha de los precios: 29/02/2024
- Divisa: EUR

**100096PUM** u Adhesivo cementoso fluido de endurecimiento rápido para la colocación de pavimentos, Pegoland® Fast Fluido C2 FE de Grupo Puma. 25 Kg - de Puma
Precio: 31.64
Adhesivo cementoso fluido de endurecimiento rápido para la colocación de pavimentos interiores y exteriores. Especialmente recomendado para la colocación de pavimentos de grandes superficies y suelos con calefación radiante. Para el encolado de todo tipo de piezas cerámicas. Código EAN: 8429340100096
