# Adhesivo cementoso bicomponente de altas prestaciones, Pegoland® Flex Record C2 TE S2 de Grupo Puma. 25,2 Kg - de Puma

- Propiedad del archivo: CONSTRUNARIO
- Formato: FIEBDC-3/2012
- Programa: Construnario Versión 3.51
- Fecha de los precios: 29/02/2024
- Divisa: EUR

**100195PUM** u Adhesivo cementoso bicomponente de altas prestaciones, Pegoland® Flex Record C2 TE S2 de Grupo Puma. 25,2 Kg - de Puma
Precio: 40.72
Adhesivo cementoso bicomponente de altas prestaciones para las aplicaciones más exigentes. Especialmente recomendado para la colocación de piezas de gran formato en grandes superficies (fachadas y suelos). Es el adhesivo ideal para el encolado de todo tipo de piezas cerámicas, tanto en interior como en exterior. Tiene un deslizamiento reducido y una adherencia inicial excelente. Código EAN: 8429340100195
