# Adhesivo cementoso de ligantes mixtos, de endurecimiento y secado rápido, Pegoland® Fast Flex C2 FTE S1 de Grupo Puma. 25 Kg. Gris - de Puma

- Propiedad del archivo: CONSTRUNARIO
- Formato: FIEBDC-3/2012
- Programa: Construnario Versión 3.51
- Fecha de los precios: 29/02/2024
- Divisa: EUR

**105283PUM** u Adhesivo cementoso de ligantes mixtos, de endurecimiento y secado rápido, Pegoland® Fast Flex C2 FTE S1 de Grupo Puma. 25 Kg. Gris - de Puma
Precio: 32.24
Adhesivo cementoso de ligantes mixtos, de endurecimiento y secado rápido, deformable y de alta adherencia y deslizamiento reducido, para el alicatado en pavimentos y revestimientos, en interiores como en exteriores. Adhesivo especialmente adecuado para la colocación en fachadas exteriores, pavimentos de grandes superficies, suelos con calefacción radiante y siempre que sea necesaria una rápida entrada en servicio. Permite el encolado de todo tipo de piezas cerámicas o de características asimilables. Código EAN: 8429340168058
