# Adhesivo cementoso de ligantes mixtos monocomponente, Pegoland Gel S2 C2 TE S2 de Grupo Puma. 25 Kg. Blanco - de Puma

- Propiedad del archivo: CONSTRUNARIO
- Formato: FIEBDC-3/2012
- Programa: Construnario Versión 3.51
- Fecha de los precios: 29/02/2024
- Divisa: EUR

**105292PUM** u Adhesivo cementoso de ligantes mixtos monocomponente, Pegoland Gel S2 C2 TE S2 de Grupo Puma. 25 Kg. Blanco - de Puma
Precio: 28.48
Adhesivo cementoso de ligantes mixtos monocomponente con excelente trabajabilidad, dotado de elevada flexibilidad, alta adherencia, con deslizamiento reducido y tiempo abierto ampliado, para la colocación de pavimentos y revestimientos interiores y exteriores. Adhesivo especialmente recomendado para la colocación de fachadas en exteriores, pavimentos de grandes superficies y suelos de calefacción radiante. Apto para soportes de yeso o anhidrita y aplicaciones muy exigentes o que requieran la flexibilidad del producto. Código EAN: 8429340201014
