# Adhesivo cementoso de altas prestaciones, Pegoland® Especial C1 TE de Grupo Puma. 25 Kg. Gris - de Puma

- Propiedad del archivo: CONSTRUNARIO
- Formato: FIEBDC-3/2012
- Programa: Construnario Versión 3.51
- Fecha de los precios: 29/02/2024
- Divisa: EUR

**120032PUM** u Adhesivo cementoso de altas prestaciones, Pegoland® Especial C1 TE de Grupo Puma. 25 Kg. Gris - de Puma
Precio: 7.78
Adhesivo cementoso de altas prestaciones con deslizamiento reducido y tiempo abierto ampliado, para la colocación de pavimentos interiores y exteriores, revestimientos interiores y zócalos exteriores. Especialmente recomendado para el alicatado de piscinas con mosaico vítreo y alicatado tabiquería de yeso laminado (tipo PYL). Para el encolado de piezas cerámicas con grado de absorción medio-alto, mármol, mosaico y pasta de vídrio Código EAN: 8429340120032
