# Protección contra corrosión de armaduras de acero, Implarest® C de Grupo Puma. 12 Kg - de Puma

- Propiedad del archivo: CONSTRUNARIO
- Formato: FIEBDC-3/2012
- Programa: Construnario Versión 3.51
- Fecha de los precios: 29/02/2024
- Divisa: EUR

**210054_12PUM** u Protección contra corrosión de armaduras de acero, Implarest® C de Grupo Puma. 12 Kg - de Puma
Precio: 52.70
IMPLAREST® C Imprimación-puente de unión monocomponente en base cemento Descripción: Protección contra corrosión de armaduras de acero en el sistema de reparación Morcemrest según la EN 1504-7.Puede ser usado en combinación con todos los morteros de reparación de la gama Morcemrest. Imprimación anticorrosión mono componente de base cementosa modificado con polímeros para la protección de armaduras. Cuando se mezcla con agua se obtiene una lechada que se aplica en el acero visto previamente saneado. Implarest C, debido a su alto pH, crea una capa pasivante en la superficie de la armadura, parando el proceso de corrosión. Implarest C está clasificado como protector de corrosión según la EN 1504-7. Composición: Cemento Portland, áridos seleccionados, polímeros con buena dispersión, y aditivos. Producto formulado con inhibidores de corrosión. Características y aplicaciones: El tratamiento de la armadura con Implarest C es altamente recomendado para aplicaciones donde: . La profundidad de cobertura disponible es < 10 mm. . Cuando el hormigón está contaminado con cloruros. Producto mono-componente. Solo hay que añadir agua. Producto muy alcalino. Pasivación de la superficie del acero. Color gris. Permite el control de la cubrición. Compatible con los cementos y aceros usados en reparación. Buena adhesión a sustrato. Cura en condiciones húmedas. Fácil de aplicar a brocha. Base cementosa. Libre de disolventes. Como puente de unión para la gama de morteros MORCEMREST. Código EAN: 8429340160977
