# Mortero impermeabilizante superficial por saturación de la red capilar del hormigón, Morcem® Dry SF de Grupo Puma. 5 Kg - de Puma

- Propiedad del archivo: CONSTRUNARIO
- Formato: FIEBDC-3/2012
- Programa: Construnario Versión 3.51
- Fecha de los precios: 29/02/2024
- Divisa: EUR

**230038PUM** u Mortero impermeabilizante superficial por saturación de la red capilar del hormigón, Morcem® Dry SF de Grupo Puma. 5 Kg - de Puma
Precio: 10.24
MORCEM® DRY SF Mortero semiflexible monocomponente para impermeabilización Descripción: Mortero monocomponente semiflexible especialmente aditivado para la ejecución de revestimientos estancos. Composición: Producto a base de cemento blanco de alta resistencia, áridos seleccionados, aditivos especiales y resinas. Características y aplicaciones: Impermeabilizaciones de: Pequeñas superficies de hasta 5-6 m2, expuestas a baja presión negativa (hasta 1 bar); tales como baños, duchas, pequeñas, fuentes y ambientes húmedos antes de la colocación del revestimiento cerámico. Soportes estables. Mortero semiflexible en comparación a un mortero tradicional. Aplicación en interiores. Impermeable al agua. Fácil aplicación. Código EAN: 8429340109570
