# Láminas pultrusionadas, Lámina Carbotec de Grupo Puma. E>200, 50 mm x esp. 1,4 mm (high modulus) (150 m) - de Puma

- Propiedad del archivo: CONSTRUNARIO
- Formato: FIEBDC-3/2012
- Programa: Construnario Versión 3.51
- Fecha de los precios: 29/02/2024
- Divisa: EUR

**260004_6PUM** u Láminas pultrusionadas, Lámina Carbotec de Grupo Puma. E>200, 50 mm x esp. 1,4 mm (high modulus) (150 m) - de Puma
Precio: 60.80
LÁMINA CARBOTEC Laminados fabricados a partir de tejidos de fibra de carbono en una matriz de resina epoxy Descripción: Los laminados Carbotec, fabricados a partir de tejidos de fibra de carbono en una matriz de resina epoxy especialmente formulada con propiedades de unión entrecruzada extras. Hay disponibles dos tipos de láminas extrusionadas: con un módulo de Elasticidad 170 GPa (las normales) y de 200 GPa. Composición: Lámina extrusionada, fabricados a partir de tejidos de fibra de carbono unidireccionales en una matriz de resina epoxy especialmente formulada con propiedades de unión entrecruzadas extras. Características y aplicación: . Gran libertad de diseño. . Claras ventajas sobre las placas de acero, en ciertas aplicaciones. . Puede aplicarse a vigas, columnas, suelos y paredes de hormigón. . Refuerzo duradero frente a las deformaciones por flexión tanto positivas como negativas. . Refuerzo en vigas de madera. . Ligero y flexible: No requiere maquinaria pesada. . Resistente a la corrosión: no requiere tratamiento adicional. . Sin dificultad en las conexiones ni en las transiciones. . Bajo impacto estético. . Solo se utilizan fibras de alta calidad en la fabricación. Campo de aplicación: Estos elementos de fibra de carbono están calculados y diseñados para una carga predeterminada. Estas cargas pueden cambiar a lo largo de la vida útil de la construcción, y los cálculos iniciales pueden ser insuficientes debido a: . Aberturas cortando forjado en suelos o vigas. . Aumento de las cargas debido al cambio de uso de la construcción. . Envejecimiento de los materiales de construcción. . Corrosión del armado. . Degradación del hormigón. . Cortado de cables de pre o post-tensado. . Daños por fuego en ciertos puntos de la construcción. . Terremotos pasados o que puedan pasar. La aplicación externa de las fibras de carbono extrusionadas puede incrementar la capacidad de carga de los elementos (incremento de la carga a flexión). El incremento de la capacidad de carga a flexión reduce la deformación por flexión y la formación de fisuras. Código EAN: 8429340189992
