# Adhesivo epoxi estructural según UNE – EN – 1504 – 4, Adhesivo Carbotec Impregnante de Grupo Puma. 2,4Kg - de Puma

- Propiedad del archivo: CONSTRUNARIO
- Formato: FIEBDC-3/2012
- Programa: Construnario Versión 3.51
- Fecha de los precios: 29/02/2024
- Divisa: EUR

**260042PUM** u Adhesivo epoxi estructural según UNE – EN – 1504 – 4, Adhesivo Carbotec Impregnante de Grupo Puma. 2,4Kg - de Puma
Precio: 125.53
CARBOTEC IMPREGNANTE Adhesivo Resina epoxi bicomponente, exenta de disolventes, transparente, formulado con un endurecedor de amina. Descripción: Adhesivo carbotec impregnante es una resina que gracias a su capacidad de impregnación y tixotropía permite adherir la malla carbotec sobre los elementos de hormigón, hormigón armado o albañilería. Características y aplicación: . La adherencia al hormigón supera la cohesión del material. . Buen rápido. . Muy buena resistencia al desgaste y al impacto. . Curado sin retracción. . Alta resistencia. . Altamente tixotrópico, sin goteo. . Una vez curada resistente a: bases, ácidos diluidos, aceites minerales y alifáticos, disoluciones salinas. . Resistente a cambios de temperatura en el rango de 30º C a + 80º C en exposición seca y superior a + 40º C en exposición húmeda. Código EAN: 8429340260042
