# Adhesivo reactivo con excelente flexibilidad blanco bicomponente, Pegoland® Elastic de Grupo Puma. Blanco. 10 kg - de Puma

- Propiedad del archivo: CONSTRUNARIO
- Formato: FIEBDC-3/2012
- Programa: Construnario Versión 3.51
- Fecha de los precios: 29/02/2024
- Divisa: EUR

**340001_10PUM** u Adhesivo reactivo con excelente flexibilidad blanco bicomponente, Pegoland® Elastic de Grupo Puma. Blanco. 10 kg - de Puma
Precio: 138.96
Adhesivo reactivo con excelente flexibilidad blanco bicomponente, mejorado, sin deslizamiento vertical, para la colocación de baldosas cerámicas, mosaicos, piedras naturales, paneles de policarbonato y aglomerados de resina. Idóneo para aplicaciones en interior y exterior tanto suelo como pared. Es, además, un producto caracterizado por una excelente trabajabilidad y una óptima resistencia al agua. El adhesivo adecuado para el encolado de diferentes materiales en soportes no tradicionales. Código EAN: 8429340210696
