# Mortero epoxi bicomponente antiácido y bacterioestático, Morcemcolor® Epoxi de Grupo Puma. 5 Kg - de Puma

- Propiedad del archivo: CONSTRUNARIO
- Formato: FIEBDC-3/2012
- Programa: Construnario Versión 3.51
- Fecha de los precios: 29/02/2024
- Divisa: EUR

**410003PUM** u Mortero epoxi bicomponente antiácido y bacterioestático, Morcemcolor® Epoxi de Grupo Puma. 5 Kg - de Puma
Precio: 81.88
MORCEMCOLOR® EPOXI Mortero de rejuntado epoxi bicomponente para juntas de 2 a 15 mm Descripción: Mortero epoxi bicomponente para juntas. Para el sellado de azulejos, baldosas, placas, ladrillos, etc que deben soportar cargas químicas o mecánicas de alta presión (mataderos, laboratorios, cocinas industriales, etc.). Apta para uso en paredes y suelos, tanto interiores como exteriores. Composición: Mortero sellador bicomponente de resina epoxídica que está compuesto por una resina y un endurecedor. Características y aplicación: Transitable después de 12 horas. Soporta cargas mecánicas después de 24 horas. Una vez endurecido, resiste el agua salada, las lejías y otros diluidos, ácidos, líquidos orgánicos y compuestos minerales. Color estable. Fácil limpieza. Alta capacidad de resistencia. Buena introducción en las juntas. Para juntas de 2 a 15 mm. Piscinas, industrias químicas y alimentarias, laboratorios, hospitales, mataderos, cocinas, etc.
