# Mortero, aditivado e hidrorepelente, Morcemcolor® Plus Flexible CG2 A W de Grupo Puma. Colores especiales. 5 Kg - de Puma

- Propiedad del archivo: CONSTRUNARIO
- Formato: FIEBDC-3/2012
- Programa: Construnario Versión 3.51
- Fecha de los precios: 29/02/2024
- Divisa: EUR

**420002CE5PUM** u Mortero, aditivado e hidrorepelente, Morcemcolor® Plus Flexible CG2 A W de Grupo Puma. Colores especiales. 5 Kg - de Puma
Precio: 14.80
MORCEMCOLOR® PLUS FLEXIBLE Mortero de rejuntado, aditivado y coloreado. Antihongos e hidrorepelente para juntas de 2 a 15 mm Descripción: Mortero, aditivado e hidrorepelente, coloreado de ligantes mixtos dotado de gran finura y plasticidad. Para el sellado de juntas de 2 a 15 mm en todo tipo de revestimientos cerámicos. Especial para el rejuntado de piezas de baja porosidad (gres porcelánico), piscinas y para la aplicación en zonas donde exista riesgo de proliferación de microorganismos. Composición: Producto hidrorepelente a base de cemento de alta resistencia, áridos de elevada pureza, pigmentos y aditivos especiales que impiden la formación de microorganismos (algas, hongos). Características y aplicaciones: Efecto AQUASTOP: Repele el agua superficial de la junta provocando un efecto perla. Tecnología BIOACTIVA: Impide la proliferación de microorganismos en ambientes húmedos. Alta resistencia a la abrasión. Elevada dureza. Color intenso. Fácil limpieza. Textura muy fina. Baja absorción de agua. Resistente al agrietamiento. Aplicación en interiores y exteriores. Antihongos. Antialgas. Hidrorepelente. Deformable. Apto para calefacción radiante.
