# Producto líquido indicado para la protección del pavimento, Paviland® Resina D10 de grupo Puma. 25l - de Puma

- Propiedad del archivo: CONSTRUNARIO
- Formato: FIEBDC-3/2012
- Programa: Construnario Versión 3.51
- Fecha de los precios: 29/02/2024
- Divisa: EUR

**550105PUM** u Producto líquido indicado para la protección del pavimento, Paviland® Resina D10 de grupo Puma. 25l - de Puma
Precio: 145.60
PAVILAND RESINA D10 Resina en base disolvente para acabado de pavimentos Descripción: Producto líquido indicado para la protección del pavimento, compuesto por un copolímero acrílico disuelto en disolventes aromáticos. Endurece por evaporación de disolventes y actúa penetrando y compactando las partículas, aumentando la cohesión del pavimento tanto en aplicaciones al interior como al exterior. Características y aplicaciones: Protección y sellado de pavimentos pétreos de exteriores. Presenta buena adherencia, penetración y capacidad de sellado. Pavimentación de suelos. Aumenta la resistencia al impacto resultando un excelente acabado superficial. Tiene un elevado poder impermeabilizante evitando la aparición de eflorescencias. Mejora la resistencia a la abrasión y el desgaste confiriendo mayor durabilidad al soporte. Proporciona un acabado transitable, semibrillante y que realza el aspecto natural de pavimento. Código EAN: 8429340300212
