# Producto líquido indicado para la protección del pavimento, Paviland® Resina D24 de Grupo Puma. 25l - de Puma

- Propiedad del archivo: CONSTRUNARIO
- Formato: FIEBDC-3/2012
- Programa: Construnario Versión 3.51
- Fecha de los precios: 29/02/2024
- Divisa: EUR

**500483PUM** u Producto líquido indicado para la protección del pavimento, Paviland® Resina D24 de Grupo Puma. 25l - de Puma
Precio: 229.00
PAVILAND RESINA D24 Resina en base disolvente para acabado de pavimentos Descripción: Producto líquido indicado para la protección del pavimento, compuesto por un copolímero acrílico disuelto en disolventes aromáticos. Endurece por evaporación de disolventes y actúa penetrando y compactando las partículas; aumentando la cohesión del pavimento tanto en aplicaciones al interior como al exterior. Características y aplicaciones: Protección y curado de pavimentos pétreos de exteriores. Protección de suelos. Especial para pavimentos con tráfico de vehículos. Presenta buena adherencia, penetración y capacidad de sellado Aumenta la resistencia al impacto resultando un excelente acabado superficial Tiene un elevado poder impermeabilizante evitando la aparición de eflorescencias Mejora la resistencia a la abrasión y el desgaste, confiriendo mayor durabilidad al soporte Proporciona un acabado transitable, semibrillante y que realza el aspecto natural del pavimento Código EAN: 8429340500483
