# Producto para acabado de hormigón impreso, Paviland® Resina A6 de Grupo Puma. 25l - de Puma

- Propiedad del archivo: CONSTRUNARIO
- Formato: FIEBDC-3/2012
- Programa: Construnario Versión 3.51
- Fecha de los precios: 29/02/2024
- Divisa: EUR

**501220PUM** u Producto para acabado de hormigón impreso, Paviland® Resina A6 de Grupo Puma. 25l - de Puma
Precio: 107.20
PAVILAND RESINA A6 Resina en base agua para acabado de pavimentos Descripción: Producto basado en la dispersión de una resina acrílica pura que puede ser utilizada directamente como película de acabado para pavimentos de hormigón y de hormigón impreso, protegiéndolos de agentes externos mediante el sellado del poro. Este producto aplicado sobre el hormigón impreso mejora su acabado dando un aspecto uniforme y brillante. Debido a su fino tamaño de partícula presenta muy buen anclaje sobre el pavimento y aumenta su cohesión. Se recomienda como líquido de curado en base acuosa, especialmente indicado para pavimentos impresos. Características y aplicaciones: Protección y sellado de pavimentos pétreos de exteriores. Protección y curado de pavimentos impresos. Código EAN: 8429340501220
