# Producto líquido indicado en el proceso de curado del hormigón, Paviland® Resina DC2 de Grupo Puma. 25 l - de Puma

- Propiedad del archivo: CONSTRUNARIO
- Formato: FIEBDC-3/2012
- Programa: Construnario Versión 3.51
- Fecha de los precios: 29/02/2024
- Divisa: EUR

**501268PUM** u Producto líquido indicado en el proceso de curado del hormigón, Paviland® Resina DC2 de Grupo Puma. 25 l - de Puma
Precio: 131.40
PAVILAND RESINA DC2 Resina de curado para pavimentos industriales Descripción: Producto líquido indicado en el proceso de curado del hormigón con el fin de promover su máximo rendimiento. Controla la evaporación del agua de hidratación regulando el tiempo de secado; favorece un curado lento para conseguir aumentar la resistencia mecánica final, logrando unas superficies más tenaces y el desarrollo máximo de su dureza. Actúa sobre la superficie formando un cierre plástico capaz de eliminar sistemáticamente la formación de grietas y controlar la retracción superficial. Características y aplicaciones: Carreteras, pistas, suelos industriales etc. Código EAN: 8429340501268
