# Mortero a base de resinas acrílicas para la realización de capas de adherencia, Paviland® Sport AC Base de Grupo Puma. 20 kg - de Puma

- Propiedad del archivo: CONSTRUNARIO
- Formato: FIEBDC-3/2012
- Programa: Construnario Versión 3.51
- Fecha de los precios: 29/02/2024
- Divisa: EUR

**540001PUM** u Mortero a base de resinas acrílicas para la realización de capas de adherencia, Paviland® Sport AC Base de Grupo Puma. 20 kg - de Puma
Precio: 56.32
PAVILAND SPORT AC BASE, 20 kg Revestimiento rugoso coloreado de resinas acrílicas en base acuosa para su uso como capa de adherencia y como capa de regularización de pavimentos deportivos. Descripción: Mortero a base de resinas acrílicas para la realización de capas de adherencia y la regularización de la superficie en zonas deportivas y peatonales o en carriles bici. Composición: Resinas acrílicas en medio acuoso con cargas minerales. Características y aplicación: Gama de colores. Fácil aplicación. Compensación de irregularidades. Antideslizante. Producto base agua, sin disolventes. Interiores y exteriores. Pavimentos deportivos. Carriles bici. Arcenes, isletas, señalizaciones, aceras,etc. Garajes interiores o zonas de parkings exteriores de muy bajo tráfico rodado. Capa de adherencia y regularización, sobre soportes asfálticos, para los Sistemas Paviland Sport AC y EPW. Capa de regularización, sobre soportes de hormigón, para los Sistemas Paviland Sport AC.
