# Pintura a base de resinas acrílicas en agua, Paviland® Sport AC Top de Grupo Puma. 20 kg - de Puma

- Propiedad del archivo: CONSTRUNARIO
- Formato: FIEBDC-3/2012
- Programa: Construnario Versión 3.51
- Fecha de los precios: 29/02/2024
- Divisa: EUR

**540003PUM** u Pintura a base de resinas acrílicas en agua, Paviland® Sport AC Top de Grupo Puma. 20 kg - de Puma
Precio: 85.12
PAVILAND SPORT AC TOP, 20 kg Pintura acrílica para la terminación de pistas deportivas. Descripción: Pintura a base de resinas acrílicas en agua, cargas micronizadas y pigmentos, de un solo componente, que actúa como capa decorativa, de terminación y sellado en sistemas de pavimentos deportivos, capas de rodadura y soportes cementosos y de hormigón. Composición: Resinas acrílicas en medio acuoso con cargas minerales. Características y aplicación: Amplia gama de colores. Acabado estético. Fácil aplicación. Gran durabilidad. Buena resistencia a los rayos ultravioleta: no decolora. Producto base agua, sin disolventes. Pavimentos deportivos. Carriles bici. Garajes interiores o zonas de parkings exteriores de muy bajo tráfico rodado. Capa decorativa y anti polvo para pavimentos cementosos y de hormigón: isletas, rotondas, zonas de recreo, almacenes peatonales, etc. Interior - Exterior Capa de acabado y marcado de líneas para los Sistemas PAVILAND SPORT AC.
