# Imprimación bicomponente a base de resinas epoxis, Paviland® Sport EPW Primer de grupo Puma. 20 kg (A + B) - de Puma

- Propiedad del archivo: CONSTRUNARIO
- Formato: FIEBDC-3/2012
- Programa: Construnario Versión 3.51
- Fecha de los precios: 29/02/2024
- Divisa: EUR

**54004PUM** u Imprimación bicomponente a base de resinas epoxis, Paviland® Sport EPW Primer de grupo Puma. 20 kg (A + B) - de Puma
Precio: 111.52
PAVILAND SPORT EPW PRIMER, 20 kg (A + B) Imprimación epoxi de dos componentes, con cargas, en base agua, para soportes porosos. Descripción: Imprimación bicomponente a base de resinas epoxis, en solución acuosa, con cargas minerales, para la preparación de los soportes de hormigón antes de la aplicación de los sistemas de pavimentos deportivos acrílicos y epoxi acrílicos, para su uso en exteriores. Composición: Resina epoxi en medio acuoso, con áridos silíceos seleccionados. Características y aplicación: Excelente adherencia sobre soportes cementosos y de hormigón. Fácil aplicación. Posible dilución con agua. Preparación de los soportes de hormigón antes de la aplicación de los sistemas PAVILAND SPORT. Interiores y exteriores.
