# Revestimiento granulado fino coloreado, Paviland® Sport EPW Acabado de Grupo Puma. 20 kg (A + B) - de Puma

- Propiedad del archivo: CONSTRUNARIO
- Formato: FIEBDC-3/2012
- Programa: Construnario Versión 3.51
- Fecha de los precios: 29/02/2024
- Divisa: EUR

**54005PUM** u Revestimiento granulado fino coloreado, Paviland® Sport EPW Acabado de Grupo Puma. 20 kg (A + B) - de Puma
Precio: 192.64
PAVILAND SPORT EPW ACABADO, 20 kg (A + B) Revestimiento bicomponente fino coloreado de resinas acrílico epoxi, en base acuosa, para capa intermedia o de terminación de pavimentos deportivos de uso intensivo. Descripción: Revestimiento granulado fino, coloreado, bicomponente, acrílico - epoxi, que actúa como capa intermedia o de terminación en pavimentos deportivos sometidos a un importante grado de desgaste mecánico. Composición: Resinas acrílico - epoxi en medio acuoso con cargas minerales. Características y aplicación: Gama de colores. Fácil aplicación. Producto base agua. Interior y exterior. Pavimentos deportivos de uso continuo Carriles bici de alta durabilidad Garajes interiores o zonas de parkings exteriores de muy bajo tráfico rodado. Capa intermedia de capa fina para los Sistemas PAVILAND SPORT EPW. Resistente a los derrames de hidrocarburos.
