# Resina aglomerante en base poliuretano, Paviland® Resina Aromática de Grupo Puma. Bidón 25 kg. Incoloro - de Puma

- Propiedad del archivo: CONSTRUNARIO
- Formato: FIEBDC-3/2012
- Programa: Construnario Versión 3.51
- Fecha de los precios: 29/02/2024
- Divisa: EUR

**55013025PUM** u Resina aglomerante en base poliuretano, Paviland® Resina Aromática de Grupo Puma. Bidón 25 kg. Incoloro - de Puma
Precio: 296.40
Resina aglomerante en base poliuretano, para la confección de piezas y superficies de triturados de caucho y árido decorativo. Para mantenimiento de exteriores y aglomerados de placas de caucho en serie y pavimentos de parques de juegos infantiles y decorativos en aplicaciones continuas in situ. También para la confección de las capas superficiales en colores claros es recomendable usar Resina Alifática.
