# Imprimación acrílica monocomponente, Paviland® ARQ Resina de Grupo Puma. 5l - de Puma

- Propiedad del archivo: CONSTRUNARIO
- Formato: FIEBDC-3/2012
- Programa: Construnario Versión 3.51
- Fecha de los precios: 29/02/2024
- Divisa: EUR

**550133PUM** u Imprimación acrílica monocomponente, Paviland® ARQ Resina de Grupo Puma. 5l - de Puma
Precio: 127.72
PAVILAND ARQ RESINA Fondo acrílico monocomponente al agua para microcemento Descripción: Imprimación acrílica monocomponente, a base de resinas en dispersión acuosa, indicada para la preparación de la superficie de microcemento antes de la aplicación del Paviland Arq Barniz. Fondo de preparación del barniz de terminación para los sistemas Paviland Arq. Composición: Producto a base de resinas acrílicas en base acuosa Características y aplicaciones: Mejora la adhesión del barniz de terminación del microcemento. Aumenta la resistencia al paso de líquidos por su capacidad de sellado. Es posible su aplicación entre las capas del microcemento para mejorar su adherencia e impermeabilidad. Su utilización adecúa el soporte para que el barniz de acabado pueda tener el grado gloss referido en ficha técnica (aunque este valor dependerá también de la terminación lisa y del color del microcemento). Código EAN: 8429340183914
