# Recubrimiento a base de resinas epoxi en base agua de dos componentes, Paviland® Top EPW de Grupo Puma. 20 kg (A + B), gama 2 - de Puma

- Propiedad del archivo: CONSTRUNARIO
- Formato: FIEBDC-3/2012
- Programa: Construnario Versión 3.51
- Fecha de los precios: 29/02/2024
- Divisa: EUR

**550134_2PUM** u Recubrimiento a base de resinas epoxi en base agua de dos componentes, Paviland® Top EPW de Grupo Puma. 20 kg (A + B), gama 2 - de Puma
Precio: 212.16
PAVILAND TOP EPW Pintura epoxi coloreada, en medio acuoso, para la protección de superficies de hormigón y capas base cementosas Descripción: Recubrimiento a base de resinas epoxi en base agua, de dos componentes, que endurece por reacción química, y es tolerante con soportes que contengan cierta humedad residual. Composición: Revestimiento de sellado epoxi en base agua, bicomponente. Características y aplicaciones: Extraordinaria adherencia al soporte, incluso sobre soportes húmedos. Fácil aplicación. Inodoro. Endurecedor superficial del soporte. Permeable al vapor del agua y resistente a numerosos agentes agresivos. Limpieza de utensilios con agua. Efecto antipolvo. Garajes. Almacenes. Industria química.
