# Mortero de reparación cosmético, Paviland® Cosmético de Grupo Puma. Gris. 25 Kg - de Puma

- Propiedad del archivo: CONSTRUNARIO
- Formato: FIEBDC-3/2012
- Programa: Construnario Versión 3.51
- Fecha de los precios: 29/02/2024
- Divisa: EUR

**580203PUM** u Mortero de reparación cosmético, Paviland® Cosmético de Grupo Puma. Gris. 25 Kg - de Puma
Precio: 32.10
Mortero de reparación cosmético, monocomponente, para revestido y nivelación de pavimentos de hormigón que mejora la presencia estética del pavimento y su resistencia al agua. Espesores de 1 a 3 mm. Este producto para pavimentos tiene excelente adherencia sobre hormigón, también actúa como mortero de nivelación de pavimentos de hormigón como preparación del soporte para recubrimientos protectores. Es resistente al agua y a la intemperie. Código EAN: 8429340201748
