# Árido decorativo redondeado de Grupo Puma. Blanco 99%. Granel. - de Puma

- Propiedad del archivo: CONSTRUNARIO
- Formato: FIEBDC-3/2012
- Programa: Construnario Versión 3.51
- Fecha de los precios: 29/02/2024
- Divisa: EUR

**730002PUM** u Árido decorativo redondeado de Grupo Puma. Blanco 99%. Granel. - de Puma
Precio: 204.80
Árido decorativo redondeado, en colores naturales para la decoración de exteriores y la ejecución de superficies transitables, ya sea en jardines y terrazas, destacando el color blanco especial.
