# Triturado de mármol de Grupo Puma. Granulometría 12-20/ 20-25 / 25-40 / 40-60* Big Bag. 1000 Kg Verde - de Puma

- Propiedad del archivo: CONSTRUNARIO
- Formato: FIEBDC-3/2012
- Programa: Construnario Versión 3.51
- Fecha de los precios: 29/02/2024
- Divisa: EUR

**730019PUM8** u Triturado de mármol de Grupo Puma. Granulometría 12-20/ 20-25 / 25-40 / 40-60* Big Bag. 1000 Kg Verde - de Puma
Precio: 271.20
Piedra natural triturada con una extensa gama de colores y granulometrías para la decoración de jardines y superficies exteriores.
