# Desencofrante líquido para desencofrar inmediatamente, Morcem® Texture Desmoldeante de Grupo Puma. 5 lt. - de Puma

- Propiedad del archivo: CONSTRUNARIO
- Formato: FIEBDC-3/2012
- Programa: Construnario Versión 3.51
- Fecha de los precios: 29/02/2024
- Divisa: EUR

**820024PUM** u Desencofrante líquido para desencofrar inmediatamente, Morcem® Texture Desmoldeante de Grupo Puma. 5 lt. - de Puma
Precio: 45.48
MORCEM TEXTURE DESMOLDANTE Desencofrante líquido inmediato Descripción: Desencofrante líquido para desencofrar inmediatamente. Sobre la superficie de contacto de hormigón del molde, forma una película delgada no grasa que permite un desencofrado inmediato. Soporte: Cualquier tipo de molde con ayuda de un pulverizador. Código EAN: 8429340820024
