# Lechada de cal hidráulica natural transpirable, Morcem® Cal Inyección Consolidante de Grupo Puma. 15 Kg. Natural 246 - de Puma

- Propiedad del archivo: CONSTRUNARIO
- Formato: FIEBDC-3/2012
- Programa: Construnario Versión 3.51
- Fecha de los precios: 29/02/2024
- Divisa: EUR

**860038PUM** u Lechada de cal hidráulica natural transpirable, Morcem® Cal Inyección Consolidante de Grupo Puma. 15 Kg. Natural 246 - de Puma
Precio: 23.78
Lechada de cal hidráulica natural transpirable (i.pro CALIX NHL 5 de FYM-Heidelbergcement Group) para consolidación de muros demampostería. Composición natural. Código EAN: 8429340153788
