# Mortero para alisado de cal hidráulica natural, Morcem® Cal Acabado Extrafino CR W0 de Grupo Puma. 25 Kg. Blanco - de Puma

- Propiedad del archivo: CONSTRUNARIO
- Formato: FIEBDC-3/2012
- Programa: Construnario Versión 3.51
- Fecha de los precios: 29/02/2024
- Divisa: EUR

**860040PUM** u Mortero para alisado de cal hidráulica natural, Morcem® Cal Acabado Extrafino CR W0 de Grupo Puma. 25 Kg. Blanco - de Puma
Precio: 12.07
Mortero para alisado de cal hidráulica natural. Composición natural, altamente transpirable. Código EAN: 8429340194880
