# Aditivo aireante-fluidificante para morteros, Airemor de Grupo Puma. 5l. 6 botes/caja - de Puma

- Propiedad del archivo: CONSTRUNARIO
- Formato: FIEBDC-3/2012
- Programa: Construnario Versión 3.51
- Fecha de los precios: 29/02/2024
- Divisa: EUR

**9100605PUM** u Aditivo aireante-fluidificante para morteros, Airemor de Grupo Puma. 5l. 6 botes/caja - de Puma
Precio: 16.00
Airemor es un aditivo aireante-fluidificante para morteros. Útil para levante de muros de ladrillos, bloques, etc. También para revoques o enfoscados. Mejora la trabajabilidad de los morteros, sin necesidad de incorporar cal. Así mismo, este aditivo reduce el agua de amasado. Mejora las resistencias mecánicas al reducir la proporción agua/cemento y produce microburbujas que lubrifican el mortero. Código EAN: 8429340910053
