# Aditivo Latex impermeabilizante para morteros, Compac Puma de Grupo Puma. 1l. 15 botes/caja - de Puma

- Propiedad del archivo: CONSTRUNARIO
- Formato: FIEBDC-3/2012
- Programa: Construnario Versión 3.51
- Fecha de los precios: 29/02/2024
- Divisa: EUR

**9100911PUM** u Aditivo Latex impermeabilizante para morteros, Compac Puma de Grupo Puma. 1l. 15 botes/caja - de Puma
Precio: 11.36
Aditivo Latex impermeabilizante para morteros. Mejora las propiedades de los morteros convencionales.Para rejuntar con morteros elásticos y otros morteros especiales, sin fisuras. Ligue especial y cola extra para muchos materiales y diversas materias primas. Este aditivo impermeabilizante es elástico, sin grietas, resistente al desgaste, estanco, antipolvo, estable a la intemperie. Adiccionarlo al agua de amasado. Código EAN: 8429340910077
