# Aditivo plastificante de mezclas por oclusión de aire en la masa, Plasmor de Grupo Puma. 5l. 6 botes/caja - de Puma

- Propiedad del archivo: CONSTRUNARIO
- Formato: FIEBDC-3/2012
- Programa: Construnario Versión 3.51
- Fecha de los precios: 29/02/2024
- Divisa: EUR

**9101385PUM** u Aditivo plastificante de mezclas por oclusión de aire en la masa, Plasmor de Grupo Puma. 5l. 6 botes/caja - de Puma
Precio: 18.00
Aditivo plastificante de mezclas por oclusión de aire en la masa. Útil para levante de muros de ladrillos, bloques, etc. También para revoques o enfoscados. Mejora la trabajabilidad de los morteros, sin necesidad de incorporar cal. Produce microburbujas que lubrifican el mortero. Aumenta el rendimiento al aumentar el volúmen del mortero de un 10% a un 15%. Confiere mayor resistencia al ciclo de hielo-deshielo. Este aditivo es mejora la adherencia del mortero con la obra de fábrica. En los prefabricados reduce el tiempo de fraguado, aumenta la cohesión de la masa e impide la rotura de los ángulos vivos. Código EAN: 8429340910121
